# Emissor elèctric

- Propietat de l'arxiu: CYPE INGENIEROS, S.A.
- Format: FIEBDC-3/2002
- Divisa: EUR
- Costos indirectes: 3.00 %
- IVA: 21.00 %

## I Instal·lacions

### IC Calefacció, climatització i A.C.S.

#### ICM Emissors elèctrics per a calefacció

**ICM010** U Emissor elèctric.
Acumulador nocturn de calor estàtic, model ACE-801 "S&P", de 800 W de potència i 6 kWh d'energia d'acumulació en 8 hores, alimentació monofàsica a 230 V de tensió, compost per material ceràmic d'acumulació, aïllament tèrmic de llana mineral, regulador electrònic de càrrega i limitador de seguretat, estant tot el conjunt recobert de carcassa de xapa d'acer pintada en epoxi color beige, de 332x700x171 mm, col·locat sobre parament vertical. Totalment muntat, connexionat i provat.
Inclou: Replanteig de l'emissor. Fixació dels suports en el parament. Col·locació de l'aparell i accessoris. Connexionat.
Criteri d'amidament de projecte: Nombre d'unitats previstes, segons documentació gràfica de Projecte.
Criteri de mesura d'obra: Es mesurarà el nombre d'unitats realment executades segons especificacions de Projecte.

| Codi | Ut | Descripció | Rendiment | Preu | Import |
|---|---|---|---|---|---|
| mt38eas020ca | U | Acumulador nocturn de calor estàtic, model ACE-801 "S&P", de 800 W de potència i 6 kWh d'energia d'acumulació en 8 hores, alimentació monofàsica a 230 V de tensió, compost per material ceràmic d'acumulació, aïllament tèrmic de llana mineral, regulador electrònic de càrrega i limitador de seguretat, estant tot el conjunt recobert de carcassa de xapa d'acer pintada en epoxi color beige, de 332x700x171 mm. (material) | 1.000 | 204.43 | 204.43 |
| mo004 | h | Oficial 1ª calefactor. (mà d'obra) | 0.578 | 25.32 | 14.63 |
| mo103 | h | Ajudant calefactor. (mà d'obra) | 0.578 | 21.74 | 12.57 |
| % | % | Costos directes complementaris | 2 % | 231.63 | 4.63 |
|  |  | Costos directes |  |  | 236.26 |
