# Airejador d'admissió per a ventilació

- Propietat de l'arxiu: CYPE INGENIEROS, S.A.
- Format: FIEBDC-3/2002
- Divisa: EUR
- Costos indirectes: 3.00 %
- IVA: 21.00 %

## I Instal·lacions

### IV Ventilació

#### IVA Obertures per a ventilació

**IVA010** U Airejador d'admissió per a ventilació.
Airejador d'admissió, autoregulable, de poliestirè extrudit color blanc, model EC 45 N Blanco "S&P", cabal màxim 12,5 l/s, de 400x30x20 mm i aïllament acústic de 33 dBA, amb visera estàndard i reixeta mosquitera. Inclús elements de fixació.
Inclou: Replanteig. Muntatge. Col·locació i fixació del airejador damunt de la fusteria.
Criteri d'amidament de projecte: Nombre d'unitats previstes, segons documentació gràfica de Projecte.
Criteri de mesura d'obra: Es mesurarà el nombre d'unitats realment executades segons especificacions de Projecte.

| Codi | Ut | Descripció | Rendiment | Preu | Import |
|---|---|---|---|---|---|
| mt42svs110Ga | U | Airejador d'admissió, autoregulable, de poliestirè extrudit color blanc, model EC 45 N Blanco "S&P", cabal màxim 12,5 l/s, de 400x30x20 mm i aïllament acústic de 33 dBA, amb visera estàndard i reixeta mosquitera, per a col·locar en posició horitzontal damunt de la fusteria exterior o caixa de persiana, sobre la qual es realitzaran dues obertures de 160x12 mm, amb elements de fixació. (material) | 1.000 | 7.70 | 7.70 |
| mo011 | h | Oficial 1ª muntador. (mà d'obra) | 0.173 | 25.32 | 4.38 |
| mo080 | h | Ajudant muntador. (mà d'obra) | 0.173 | 21.77 | 3.77 |
| % | % | Costos directes complementaris | 2 % | 15.85 | 0.32 |
|  |  | Costos directes |  |  | 16.17 |
