# Campana extractora per a cuina

- Propietat de l'arxiu: CYPE INGENIEROS, S.A.
- Format: FIEBDC-3/2002
- Divisa: EUR
- Costos indirectes: 3.00 %
- IVA: 21.00 %

## I Instal·lacions

### IV Ventilació

#### IVK Ventilació addicional especifica en cuina per a habitatges

**IVK015** U Campana extractora per a cuina.
Campana extractora amb un motor, model HP-60 "S&P", acabat blanc, de 120 mm de diàmetre de sortida, 300 m³/h de cabal màxim, amb selector de velocitat de tres posicions, dos làmpades de 40 W, filtre metàl·lic i comporta antiretorn, amb tram de connexió de tub flexible d'alumini a conducte d'extracció per sortida de fums. Inclús elements de fixació.
Inclou: Replanteig mitjançant plantilla. Col·locació i fixació. Connexionat i comprovació del seu correcte funcionament.
Criteri d'amidament de projecte: Nombre d'unitats previstes, segons documentació gràfica de Projecte.
Criteri de mesura d'obra: Es mesurarà el nombre d'unitats realment executades segons especificacions de Projecte.

| Codi | Ut | Descripció | Rendiment | Preu | Import |
|---|---|---|---|---|---|
| mt32cep010aa | U | Campana extractora amb un motor, model HP-60 "S&P", acabat blanc, de 120 mm de diàmetre de sortida, 300 m³/h de cabal màxim, amb selector de velocitat de tres posicions, dos làmpades de 40 W, filtre metàl·lic i comporta antiretorn, segons UNE-EN 60335-1, amb elements de fixació. (material) | 1.000 | 88.94 | 88.94 |
| mt42cme020e | m | Tub flexible d'alumini natural, de 120 mm de diàmetre, inclús colzes, derivacions, maneguets i peces especials. (material) | 3.000 | 2.76 | 8.28 |
| mo003 | h | Oficial 1ª electricista. (mà d'obra) | 0.231 | 25.32 | 5.85 |
| mo102 | h | Ajudant electricista. (mà d'obra) | 0.231 | 21.74 | 5.02 |
| % | % | Costos directes complementaris | 2 % | 108.09 | 2.16 |
|  |  | Costos directes |  |  | 110.25 |
