# Boca d'extracció per a ventilació

- Propietat de l'arxiu: CYPE Ingenieros S.A.
- Format: FIEBDC-3/2016
- Programa: Generador de preus de la construcció. CYPE Ingenieros, S.A.
- Data: 30/11/2021
- Divisa: EUR
- Costos indirectes: 3 %
- IVA: 21 %

## I Instal·lacions

### IV Ventilació

#### IVA Obertures per a ventilació

**IVA030** U Boca d'extracció per a ventilació.
Boca d'extracció, autoregulable, model BAR 60 "S&P", cabal màxim 16,7 l/s, aïllament acústic de 56 dBA formada per reixeta, cos de plàstic color blanc de 170 mm de diàmetre exterior amb coll de connexió de 125 mm de diàmetre i regulador de plàstic. Inclús elements de fixació.
Inclou: Replanteig. Muntatge. Col·locació i fixació de l'element al conducte d'extracció.
Criteri d'amidament de projecte: Nombre d'unitats previstes, segons documentació gràfica de Projecte.
Criteri de mesura d'obra: Es mesurarà el nombre d'unitats realment executades segons especificacions de Projecte.

| Codi | Ut | Descripció | Rendiment | Preu | Import |
|---|---|---|---|---|---|
| mt42svs210dhda | U | Boca d'extracció, autoregulable, model BAR 60 "S&P", cabal màxim 16,7 l/s, aïllament acústic de 56 dBA formada per reixeta, cos de plàstic color blanc de 170 mm de diàmetre exterior amb coll de connexió de 125 mm de diàmetre i regulador de plàstic, per col·locar en parets o sostres de locals humits (cuina), a l'inici del conducte d'extracció, amb elements de fixació. (material) | 1 | 12.1 | 12.100 |
| mo011 | h | Oficial 1ª muntador. (mà d'obra) | 0.173 | 25.32 | 4.380 |
| mo080 | h | Ajudant muntador. (mà d'obra) | 0.173 | 21.77 | 3.766 |
| % | % | Costos directes complementaris | 2 % | 20.246 | 0.405 |
|  |  | Costos directes |  |  | 20.651 |

## Recursos

**mt42svs210dhda** U Boca d'extracció
Dades tècniques: Cost energètic 3.737 MJ; Emissió de CO2 0.255 kg
Residus:
- embalatge: re150101 Envasos de paper i cartró. (component de residu); rendiment 0.09 kg; Codi LER 15 01 01; Massa de l'element 1 kg; Volum 0.001333 m3
- embalatge: re170203 Plàstic. (component de residu); rendiment 0.045 kg; Codi LER 17 02 03; Massa de l'element 1 kg; Volum 0.001667 m3
