# Campana extractora per a cuina

- Propietat de l'arxiu: CYPE Ingenieros S.A.
- Format: FIEBDC-3/2016
- Programa: Generador de preus de la construcció. CYPE Ingenieros, S.A.
- Data: 30/11/2021
- Divisa: EUR
- Costos indirectes: 3 %
- IVA: 21 %

## I Instal·lacions

### IV Ventilació

#### IVK Ventilació addicional especifica en cuina per a habitatges

**IVK015** U Campana extractora per a cuina.
Campana extractora amb un motor, model HP-60 "S&P", acabat blanc, de 120 mm de diàmetre de sortida, 300 m³/h de cabal màxim, amb selector de velocitat de tres posicions, dos làmpades de 40 W, filtre metàl·lic i comporta antiretorn, amb tram de connexió de tub flexible d'alumini a conducte d'extracció per sortida de fums. Inclús elements de fixació.
Inclou: Replanteig mitjançant plantilla. Col·locació i fixació. Connexionat i comprovació del seu correcte funcionament.
Criteri d'amidament de projecte: Nombre d'unitats previstes, segons documentació gràfica de Projecte.
Criteri de mesura d'obra: Es mesurarà el nombre d'unitats realment executades segons especificacions de Projecte.

| Codi | Ut | Descripció | Rendiment | Preu | Import |
|---|---|---|---|---|---|
| mt32cep010aa | U | Campana extractora amb un motor, model HP-60 "S&P", acabat blanc, de 120 mm de diàmetre de sortida, 300 m³/h de cabal màxim, amb selector de velocitat de tres posicions, dos làmpades de 40 W, filtre metàl·lic i comporta antiretorn, segons UNE-EN 60335-1, amb elements de fixació. (material) | 1 | 88.94 | 88.940 |
| mt42cme020e | m | Tub flexible d'alumini natural, de 120 mm de diàmetre, inclús colzes, derivacions, maneguets i peces especials. (material) | 3 | 2.76 | 8.280 |
| mo003 | h | Oficial 1ª electricista. (mà d'obra) | 0.231 | 25.32 | 5.849 |
| mo102 | h | Ajudant electricista. (mà d'obra) | 0.231 | 21.74 | 5.022 |
| % | % | Costos directes complementaris | 2 % | 108.091 | 2.162 |
|  |  | Costos directes |  |  | 110.253 |

Residus:
- col·locació: mt42cme020e Tub flexible d'alumini natural, de 120 mm de diàmetre, inclús colzes, derivacions, maneguets i peces especials; factor de residu 0.048

## Recursos

**mt32cep010aa** U Campana extractora amb un motor
Dades tècniques: Cost energètic 222.439 MJ; Emissió de CO2 9.587 kg
Residus:
- embalatge: re150101 Envasos de paper i cartró. (component de residu); rendiment 1 kg; Codi LER 15 01 01; Massa de l'element 1 kg; Volum 0.001333 m3
- embalatge: re170604 Materials d'aïllament diferents dels especificats en els codis 17 06 01 i 17 06 03. (component de residu); rendiment 0.05 kg; Codi LER 17 06 04; Massa de l'element 1 kg; Volum 0.001667 m3

**mt42cme020e** m Tub flexible d'alumini natural, de 120 mm de diàmetre, inclús colzes, derivacions, maneguets i peces especials
Dades tècniques: Cost energètic 214.750 MJ; Emissió de CO2 5.644 kg; Codi LER 17 04 02; Massa de l'element 0.509 kg; Volum 0.000339 m3
Residus:
- embalatge: re170203 Plàstic. (component de residu); rendiment 0.005 kg; Codi LER 17 02 03; Massa de l'element 1 kg; Volum 0.001667 m3
