# Regulador de cabal

- Propietat de l'arxiu: CYPE INGENIEROS, S.A.
- Format: FIEBDC-3/2002
- Divisa: EUR
- Costos indirectes: 3.00 %
- IVA: 21.00 %

## I Instal·lacions

### IV Ventilació

#### IVM Ventilació mecànica per a habitatges

**IVM022** U Regulador de cabal.
Regulador de cabal d'aire constant, model RD-80/15 "S&P", per a 15 m³/h de cabal i rang de pressió estàtica de 150 a 200 Pa format per cos de xapa d'acer galvanitzat de 80 mm de diàmetre, junt d'estanquitat i regulador de plàstic.
Inclou: Replanteig. Col·locació del regulador en l'interior del conducte.
Criteri d'amidament de projecte: Nombre d'unitats previstes, segons documentació gràfica de Projecte.
Criteri de mesura d'obra: Es mesurarà el nombre d'unitats realment executades segons especificacions de Projecte.

| Codi | Ut | Descripció | Rendiment | Preu | Import |
|---|---|---|---|---|---|
| mt42svs250va | U | Regulador de cabal d'aire constant, model RD-80/15 "S&P", per a 15 m³/h de cabal i rang de pressió estàtica de 150 a 200 Pa format per cos de xapa d'acer galvanitzat de 80 mm de diàmetre, junt d'estanquitat i regulador de plàstic. (material) | 1.000 | 17.25 | 17.25 |
| mo011 | h | Oficial 1ª muntador. (mà d'obra) | 0.187 | 25.32 | 4.73 |
| mo080 | h | Ajudant muntador. (mà d'obra) | 0.187 | 21.77 | 4.07 |
| % | % | Costos directes complementaris | 2 % | 26.05 | 0.52 |
|  |  | Costos directes |  |  | 26.57 |
