# Reixeta per exteriors

- Propietat de l'arxiu: CYPE INGENIEROS, S.A.
- Format: FIEBDC-3/2002
- Divisa: EUR
- Costos indirectes: 3.00 %
- IVA: 21.00 %

## I Instal·lacions

### IV Ventilació

#### IVM Ventilació mecànica per a habitatges

**IVM024** U Reixeta per exteriors.
Reixeta circular de plàstic, amb lamel·les horitzontals i verticals fixes, sortida d'aire perpendicular a la reixeta, model MRJ-250 "S&P", color blanc, per a conducte d'admissió o extracció, de 100 mm de diàmetre. Inclús elements de fixació.
Inclou: Replanteig. Col·locació i fixació.
Criteri d'amidament de projecte: Nombre d'unitats previstes, segons documentació gràfica de Projecte.
Criteri de mesura d'obra: Es mesurarà el nombre d'unitats realment executades segons especificacions de Projecte.

| Codi | Ut | Descripció | Rendiment | Preu | Import |
|---|---|---|---|---|---|
| mt42svs640ja | U | Reixeta circular de plàstic, amb lamel·les horitzontals i verticals fixes, sortida d'aire perpendicular a la reixeta, model MRJ-250 "S&P", color blanc, per a conducte d'admissió o extracció, de 100 mm de diàmetre, amb elements de fixació. (material) | 1.000 | 18.51 | 18.51 |
| mo011 | h | Oficial 1ª muntador. (mà d'obra) | 0.312 | 25.32 | 7.90 |
| mo080 | h | Ajudant muntador. (mà d'obra) | 0.312 | 21.77 | 6.79 |
| % | % | Costos directes complementaris | 2 % | 33.20 | 0.66 |
|  |  | Costos directes |  |  | 33.86 |
