# Ventilador en línia

- Propietat de l'arxiu: CYPE INGENIEROS, S.A.
- Format: FIEBDC-3/2002
- Divisa: EUR
- Costos indirectes: 3.00 %
- IVA: 21.00 %

## I Instal·lacions

### IV Ventilació

#### IVM Ventilació mecànica per a habitatges

**IVM040** U Ventilador en línia.
Ventilador helicocentrífug de perfil baix, model TD-250/100 "S&P", de dues velocitats, potència màxima de 24 W, cabal màxim de 240 m³/h, de 176 mm de diàmetre i 303 mm de longitud, nivell de pressió sonora de 31 dBA, per a conductes de 100 mm de diàmetre, format per cos de polipropilè, hèlix d'ABS, caixa de bornes i motor per a alimentació monofàsica a 230 V i 50 Hz de freqüència.
Inclou: Replanteig. Col·locació. Connexionat i comprovació del seu correcte funcionament.
Criteri d'amidament de projecte: Nombre d'unitats previstes, segons documentació gràfica de Projecte.
Criteri de mesura d'obra: Es mesurarà el nombre d'unitats realment executades segons especificacions de Projecte.

| Codi | Ut | Descripció | Rendiment | Preu | Import |
|---|---|---|---|---|---|
| mt42vsp030i | U | Ventilador helicocentrífug de perfil baix, model TD-250/100 "S&P", de dues velocitats, potència màxima de 24 W, cabal màxim de 240 m³/h, de 176 mm de diàmetre i 303 mm de longitud, nivell de pressió sonora de 31 dBA, per a conductes de 100 mm de diàmetre, format per cos de polipropilè, hèlix d'ABS, caixa de bornes i motor per a alimentació monofàsica a 230 V i 50 Hz de freqüència. (material) | 1.000 | 104.87 | 104.87 |
| mo005 | h | Oficial 1ª instal·lador de climatització. (mà d'obra) | 0.250 | 25.32 | 6.33 |
| mo104 | h | Ajudant instal·lador de climatització. (mà d'obra) | 0.250 | 21.74 | 5.44 |
| % | % | Costos directes complementaris | 2 % | 116.64 | 2.33 |
|  |  | Costos directes |  |  | 118.97 |
