# Conducte flexible d'alumini/polièster

- Propietat de l'arxiu: CYPE INGENIEROS, S.A.
- Format: FIEBDC-3/2002
- Divisa: EUR
- Costos indirectes: 3.00 %
- IVA: 21.00 %

## I Instal·lacions

### IV Ventilació

#### IVV Conductes d'admissió i extracció per a ventilació

**IVV310** m Conducte flexible d'alumini/polièster.
Conducte de ventilació, format per tub flexible d'alumini, polièster i cable d'acer en espiral, model GSA-M0 80 3M "S&P", de 80 mm de diàmetre. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42sfa420i | U | Material auxiliar per a muntatge i subjecció a l'obra d'els conductes flexibles d'alumini/polièster, model GSA-M0 80 3M "S&P", de 80 mm de diàmetre. (material) | 1.000 | 0.21 | 0.21 |
| mt42sfa020ic | m | Tub flexible d'alumini, polièster i cable d'acer en espiral, model GSA-M0 80 3M "S&P", de 80 mm de diàmetre, amb el preu incrementat el 10% en concepte d'accessoris i peces especials. (material) | 1.000 | 4.65 | 4.65 |
| mo011 | h | Oficial 1ª muntador. (mà d'obra) | 0.096 | 25.32 | 2.43 |
| mo080 | h | Ajudant muntador. (mà d'obra) | 0.048 | 21.77 | 1.04 |
| % | % | Costos directes complementaris | 2 % | 8.33 | 0.17 |
|  |  | Costos directes |  |  | 8.50 |
