# Extractor per a bany

- Propietat de l'arxiu: CYPE Ingenieros S.A.
- Format: FIEBDC-3/2016
- Programa: Generador de preus de la construcció. CYPE Ingenieros, S.A.
- Data: 30/11/2021
- Divisa: EUR
- Costos indirectes: 3 %
- IVA: 21 %

## I Instal·lacions

### IV Ventilació

#### IVM Ventilació mecànica per a habitatges

**IVM014** U Extractor per a bany.
Extractor per a bany format per ventilador helicoïdal extraplà, model EDM-80 N "S&P", velocitat 2350 r.p.m., potència màxima de 9 W, cabal de descàrrega lliure 80 m³/h, nivell de pressió sonora de 33 dBA, de dimensions 121x94x121 mm, diàmetre de sortida 94 mm, color blanc, motor per a alimentació monofàsica a 230 V i 50 Hz de freqüència. Inclús accessoris i elements de fixació.
Inclou: Replanteig. Col·locació i fixació. Connexionat i comprovació del seu correcte funcionament.
Criteri d'amidament de projecte: Nombre d'unitats previstes, segons documentació gràfica de Projecte.
Criteri de mesura d'obra: Es mesurarà el nombre d'unitats realment executades segons especificacions de Projecte.

| Codi | Ut | Descripció | Rendiment | Preu | Import |
|---|---|---|---|---|---|
| mt42ebs070i | U | Ventilador helicoïdal extraplà, model EDM-80 N "S&P", velocitat 2350 r.p.m., potència màxima de 9 W, cabal de descàrrega lliure 80 m³/h, nivell de pressió sonora de 33 dBA, de dimensions 121x94x121 mm, diàmetre de sortida 94 mm, color blanc, motor per a alimentació monofàsica a 230 V i 50 Hz de freqüència. (material) | 1 | 35.88 | 35.880 |
| mo003 | h | Oficial 1ª electricista. (mà d'obra) | 0.25 | 25.32 | 6.330 |
| mo102 | h | Ajudant electricista. (mà d'obra) | 0.25 | 21.74 | 5.435 |
| % | % | Costos directes complementaris | 2 % | 47.645 | 0.953 |
|  |  | Costos directes |  |  | 48.598 |

## Recursos

**mt42ebs070i** U Ventilador helicoïdal extraplà
Dades tècniques: Cost energètic 6.417 MJ; Emissió de CO2 1.534 kg
Residus:
- embalatge: re150101 Envasos de paper i cartró. (component de residu); rendiment 1.32 kg; Codi LER 15 01 01; Massa de l'element 1 kg; Volum 0.001333 m3
