# Regulador de cabal

- Propietat de l'arxiu: CYPE Ingenieros S.A.
- Format: FIEBDC-3/2016
- Programa: Generador de preus de la construcció. CYPE Ingenieros, S.A.
- Data: 30/11/2021
- Divisa: EUR
- Costos indirectes: 3 %
- IVA: 21 %

## I Instal·lacions

### IV Ventilació

#### IVM Ventilació mecànica per a habitatges

**IVM022** U Regulador de cabal.
Regulador de cabal d'aire constant, model RD-80/15 "S&P", per a 15 m³/h de cabal i rang de pressió estàtica de 150 a 200 Pa format per cos de xapa d'acer galvanitzat de 80 mm de diàmetre, junt d'estanquitat i regulador de plàstic.
Inclou: Replanteig. Col·locació del regulador en l'interior del conducte.
Criteri d'amidament de projecte: Nombre d'unitats previstes, segons documentació gràfica de Projecte.
Criteri de mesura d'obra: Es mesurarà el nombre d'unitats realment executades segons especificacions de Projecte.

| Codi | Ut | Descripció | Rendiment | Preu | Import |
|---|---|---|---|---|---|
| mt42svs250va | U | Regulador de cabal d'aire constant, model RD-80/15 "S&P", per a 15 m³/h de cabal i rang de pressió estàtica de 150 a 200 Pa format per cos de xapa d'acer galvanitzat de 80 mm de diàmetre, junt d'estanquitat i regulador de plàstic. (material) | 1 | 17.25 | 17.250 |
| mo011 | h | Oficial 1ª muntador. (mà d'obra) | 0.187 | 25.32 | 4.735 |
| mo080 | h | Ajudant muntador. (mà d'obra) | 0.187 | 21.77 | 4.071 |
| % | % | Costos directes complementaris | 2 % | 26.056 | 0.521 |
|  |  | Costos directes |  |  | 26.577 |

## Recursos

**mt42svs250va** U Regulador de cabal d'aire constant
Dades tècniques: Cost energètic 34.797 MJ; Emissió de CO2 2.381 kg
Residus:
- embalatge: re150101 Envasos de paper i cartró. (component de residu); rendiment 0.09 kg; Codi LER 15 01 01; Massa de l'element 1 kg; Volum 0.001333 m3
- embalatge: re170203 Plàstic. (component de residu); rendiment 0.045 kg; Codi LER 17 02 03; Massa de l'element 1 kg; Volum 0.001667 m3
