# Reixeta per exteriors

- Propietat de l'arxiu: CYPE Ingenieros S.A.
- Format: FIEBDC-3/2016
- Programa: Generador de preus de la construcció. CYPE Ingenieros, S.A.
- Data: 30/11/2021
- Divisa: EUR
- Costos indirectes: 3 %
- IVA: 21 %

## I Instal·lacions

### IV Ventilació

#### IVM Ventilació mecànica per a habitatges

**IVM024** U Reixeta per exteriors.
Reixeta circular de plàstic, amb lamel·les horitzontals i verticals fixes, sortida d'aire perpendicular a la reixeta, model MRJ-250 "S&P", color blanc, per a conducte d'admissió o extracció, de 100 mm de diàmetre. Inclús elements de fixació.
Inclou: Replanteig. Col·locació i fixació.
Criteri d'amidament de projecte: Nombre d'unitats previstes, segons documentació gràfica de Projecte.
Criteri de mesura d'obra: Es mesurarà el nombre d'unitats realment executades segons especificacions de Projecte.

| Codi | Ut | Descripció | Rendiment | Preu | Import |
|---|---|---|---|---|---|
| mt42svs640ja | U | Reixeta circular de plàstic, amb lamel·les horitzontals i verticals fixes, sortida d'aire perpendicular a la reixeta, model MRJ-250 "S&P", color blanc, per a conducte d'admissió o extracció, de 100 mm de diàmetre, amb elements de fixació. (material) | 1 | 18.51 | 18.510 |
| mo011 | h | Oficial 1ª muntador. (mà d'obra) | 0.312 | 25.32 | 7.900 |
| mo080 | h | Ajudant muntador. (mà d'obra) | 0.312 | 21.77 | 6.792 |
| % | % | Costos directes complementaris | 2 % | 33.202 | 0.664 |
|  |  | Costos directes |  |  | 33.866 |

## Recursos

**mt42svs640ja** U Reixeta circular de plàstic
Dades tècniques: Cost energètic 16.431 MJ; Emissió de CO2 0.853 kg
Residus:
- embalatge: re150101 Envasos de paper i cartró. (component de residu); rendiment 0.072 kg; Codi LER 15 01 01; Massa de l'element 1 kg; Volum 0.001333 m3
