# Comporta antiretorn

- Propietat de l'arxiu: CYPE Ingenieros S.A.
- Format: FIEBDC-3/2016
- Programa: Generador de preus de la construcció. CYPE Ingenieros, S.A.
- Data: 30/11/2021
- Divisa: EUR
- Costos indirectes: 3 %
- IVA: 21 %

## I Instal·lacions

### IV Ventilació

#### IVM Ventilació mecànica per a habitatges

**IVM027** U Comporta antiretorn.
Comporta antiretorn, metàl·lica, model CAR-80 "S&P", de 80 mm de diàmetre, per impedir l'entrada d'olors i corrents d'aire i impedir fugides de calefacció quan l'extractor no funciona.
Inclou: Replanteig. Col·locació. Connexionat dels conductes. Comprovació del seu correcte funcionament.
Criteri d'amidament de projecte: Nombre d'unitats previstes, segons documentació gràfica de Projecte.
Criteri de mesura d'obra: Es mesurarà el nombre d'unitats realment executades segons especificacions de Projecte.

| Codi | Ut | Descripció | Rendiment | Preu | Import |
|---|---|---|---|---|---|
| mt32exp030la | U | Comporta antiretorn, metàl·lica, model CAR-80 "S&P", de 80 mm de diàmetre. (material) | 1 | 10.4 | 10.400 |
| mo011 | h | Oficial 1ª muntador. (mà d'obra) | 0.312 | 25.32 | 7.900 |
| mo080 | h | Ajudant muntador. (mà d'obra) | 0.312 | 21.77 | 6.792 |
| % | % | Costos directes complementaris | 2 % | 25.092 | 0.502 |
|  |  | Costos directes |  |  | 25.594 |

## Recursos

**mt32exp030la** U Comporta antiretorn, metàl·lica, model CAR-80 "S&P", de 80 mm de diàmetre
Dades tècniques: Cost energètic 3.737 MJ; Emissió de CO2 0.255 kg
Residus:
- embalatge: re150101 Envasos de paper i cartró. (component de residu); rendiment 0.09 kg; Codi LER 15 01 01; Massa de l'element 1 kg; Volum 0.001333 m3
- embalatge: re170203 Plàstic. (component de residu); rendiment 0.045 kg; Codi LER 17 02 03; Massa de l'element 1 kg; Volum 0.001667 m3
