# Caixa d'extracció

- Propietat de l'arxiu: CYPE Ingenieros S.A.
- Format: FIEBDC-3/2016
- Programa: Generador de preus de la construcció. CYPE Ingenieros, S.A.
- Data: 30/11/2021
- Divisa: EUR
- Costos indirectes: 3 %
- IVA: 21 %

## I Instal·lacions

### IV Ventilació

#### IVM Ventilació mecànica per a habitatges

**IVM032** U Caixa d'extracció.
Caixa d'extracció composta per ventilador centrífug, amb rodet de branques cap a davant, motor de tres velocitats per a alimentació monofàsica a 230 V i 50 Hz de freqüència, amb protecció tèrmica, carcassa exterior d'acer galvanitzat en calent, interruptor on/off i pressòstat, model CACB-N 005-1/PI "S&P", de potència nominal 50 W, cabal màxim 500 m³/h, nivell de pressió sonora 40 dBA, amb boca d'entrada lateral per a connexió a conducte d'extracció de 200 mm de diàmetre i boca de sortida lateral de 200 mm de diàmetre; instal·lació en l'extrem exterior del conducte d'extracció (boca d'expulsió). Inclús accessoris i elements de fixació.
Inclou: Replanteig. Col·locació i fixació. Connexionat i comprovació del seu correcte funcionament.
Criteri d'amidament de projecte: Nombre d'unitats previstes, segons documentació gràfica de Projecte.
Criteri de mesura d'obra: Es mesurarà el nombre d'unitats realment executades segons especificacions de Projecte.

| Codi | Ut | Descripció | Rendiment | Preu | Import |
|---|---|---|---|---|---|
| mt42svs300ba | U | Caixa d'extracció composta per ventilador centrífug, amb rodet de branques cap a davant, motor de tres velocitats per a alimentació monofàsica a 230 V i 50 Hz de freqüència, amb protecció tèrmica, carcassa exterior d'acer galvanitzat en calent, interruptor on/off i pressòstat, model CACB-N 005-1/PI "S&P", de potència nominal 50 W, cabal màxim 500 m³/h, nivell de pressió sonora 40 dBA, amb boca d'entrada lateral per a connexió a conducte d'extracció de 200 mm de diàmetre i boca de sortida lateral de 200 mm de diàmetre. (material) | 1 | 609.5 | 609.500 |
| mt42svs910u | U | Accessoris i elements de fixació de caixa d'extracció, "S&P". (material) | 1 | 33.74 | 33.740 |
| mo011 | h | Oficial 1ª muntador. (mà d'obra) | 0.15 | 25.32 | 3.798 |
| mo080 | h | Ajudant muntador. (mà d'obra) | 0.15 | 21.77 | 3.266 |
| % | % | Costos directes complementaris | 2 % | 650.304 | 13.006 |
|  |  | Costos directes |  |  | 663.310 |

## Recursos

**mt42svs300ba** U Caixa d'extracció composta per ventilador centrífug
Dades tècniques: Cost energètic 3381.935 MJ; Emissió de CO2 130.243 kg
Residus:
- embalatge: re150101 Envasos de paper i cartró. (component de residu); rendiment 1.54 kg; Codi LER 15 01 01; Massa de l'element 1 kg; Volum 0.001333 m3
