# Silenciador per a conducte

- Propietat de l'arxiu: CYPE Ingenieros S.A.
- Format: FIEBDC-3/2016
- Programa: Generador de preus de la construcció. CYPE Ingenieros, S.A.
- Data: 30/11/2021
- Divisa: EUR
- Costos indirectes: 3 %
- IVA: 21 %

## I Instal·lacions

### IV Ventilació

#### IVM Ventilació mecànica per a habitatges

**IVM085** U Silenciador per a conducte.
Silenciador cilíndric de xapa d'acer galvanitzat, model SIL 125 "S&P", de diàmetre nominal 125 mm i 900 mm de longitud, amb material absorbent de llana de roca no combustible segons DIN 4102 A2, sota xapa perforada interior (amb vel de seda de vidre) de 60 mm d'espessor. Inclús accessoris de muntatge i elements de fixació.
Inclou: Replanteig. Col·locació i fixació. Comprovació del seu correcte funcionament.
Criteri d'amidament de projecte: Nombre d'unitats previstes, segons documentació gràfica de Projecte.
Criteri de mesura d'obra: Es mesurarà el nombre d'unitats realment executades segons especificacions de Projecte.

| Codi | Ut | Descripció | Rendiment | Preu | Import |
|---|---|---|---|---|---|
| mt42vsp100lq | U | Silenciador cilíndric de xapa d'acer galvanitzat, model SIL 125 "S&P", de diàmetre nominal 125 mm i 900 mm de longitud, amb material absorbent de llana de roca no combustible segons DIN 4102 A2, sota xapa perforada interior (amb vel de seda de vidre) de 60 mm d'espessor. (material) | 1 | 98.43 | 98.430 |
| mo005 | h | Oficial 1ª instal·lador de climatització. (mà d'obra) | 0.258 | 25.32 | 6.533 |
| mo104 | h | Ajudant instal·lador de climatització. (mà d'obra) | 0.258 | 21.74 | 5.609 |
| % | % | Costos directes complementaris | 2 % | 110.572 | 2.211 |
|  |  | Costos directes |  |  | 112.783 |

## Recursos

**mt42vsp100lq** U Silenciador cilíndric de xapa d'acer galvanitzat
Dades tècniques: Cost energètic 354.388 MJ; Emissió de CO2 22.782 kg
Residus:
- embalatge: re150101 Envasos de paper i cartró. (component de residu); rendiment 0.128 kg; Codi LER 15 01 01; Massa de l'element 1 kg; Volum 0.001333 m3
- embalatge: re170203 Plàstic. (component de residu); rendiment 0.064 kg; Codi LER 17 02 03; Massa de l'element 1 kg; Volum 0.001667 m3
